# GS Sommerhofen - Dachsanierung Pavillons
Angebotsaufforderung (GAEB DA XML 3.2, DA83)
Projekt: 12040
Währung: EUR
Vergabeart: Beschränkte Ausschreibung
Erstellt mit: GXML Toolbox V3.3 R20200224, ORCA AVA 23.2.1 - Professional Edition 23.02.01, 20.06.2024

## Vorbemerkung
Die Baustelle umfasst 2 von 3 Pultdächern der aneinandergebauten 2-geschossigen Pavillons im Schulhof der Grundschule Sommerhofen, Sommerhofenstraße 91 in Sindelfingen.

Die Gebäude wurden ca. 1962 errichtet. Das Dach und die Unterkonstruktion stammen noch aus dieser Zeit. Die Dachneigung der Pultdächer betragen ca 8 Grad. Die Leistungen betreffen ausschließlich Pavillon 2 und 3. Pavillon Nr.1 wurde bereits 2022 saniert.

Der Zugang zur Baustelle erfolgt, wie im Baustellenzufahrtsplan und Baustelleneinrichtungsplan dargestellt über den Schulhof von der Sommerhofenstrasse aus. Zugang zur Baustelle erfolgt über ein Gerüst. Der anfallende Bauschutt ist vom Auftragnehmer zu entsorgen.
Die Bauarbeiten erfolgen im laufenden Schulbetrieb. Die Betriebszeiten sind von 7:30h 17:30h. Auf die Belange des Schulbetriebes ist während der Ausführung Rücksicht zu nehmen.

## 03 Flaschnerarbeiten

### Titel 01 Baustelleneinrichtung

**01.1 Baustelleneinrichtung**
*** Pauschalposition
Einrichten der Baustelle für sämtliche in der Leistungsbeschreibung aufgeführten Leistungen.

Fassadengerüst wird bauseits gestellt.

Vorhalten der Baustelleneinrichtung für sämtliche in der Leistungsbeschreibung aufgeführten Leistungen.

Räumen und Säubern der Baustelle sämtliche Restmaterialien und Abfälle des Gewerkes sind fachgerecht zu entsorgen.
Menge: 1,000 psch

**01.2 Erschwernis**
*** Pauschalposition
Die Flaschnerarbeiten sind in Abstimmung
und Zug um Zug mit dem Gewerk
Dachabdichtungsarbeiten durchzuführen.
Die Erschwernis für die Abstimmung mit den Dachabdichtungsarbeiten und Unterbrechungen
der Flaschnerarbeiten ist hier einzurechnen und wird
nicht zusätzlich vergütet.
Menge: 1,000 psch

### Titel 02 Flaschnerarbeiten

**02.1 Attikaabdeckung First und Seite**
Abdeckprofil aus Aluminium, Dicke 1,0 mm
Farbe alu-natur, zweiteilig
Zuschnitt 20/60/160/60/20 mm,
4 Kantungen
Stoßverbinder und verdeckten Halter einschließlich
allem Befestigungsmaterial liefern und fachgerecht
montieren.
Halter incl. VA-Verschraubung
Abstand ca. 70 cm
Untergrund Kantholz
Abdeckprofil aufgeklipst
Stoßverbinder: Halter mit Gummiauflage +
Längsrillen für Wasserabfluss
Menge: 105,000 lfm

**02.2 Zulage für das fachgerechte Ausbilden von Ecken und Enden**
Zulage zur Attikaabdeckung für das fachgerechte Ausbilden von Ecken und Enden.
Menge: 8,000 Stk

**02.3 Blechverwahrung**
Blechverwahrung

First - unterhalb der Attika Außen

seitlich

Traufe - Blende hinter der Regenrinne

Liefern und Montieren einer Blechverwahrung
aus Titanzinkblech, Dicke 1,0 mm
incl. Trennlage

Stöße sind mit Stoßverbindern zu unterlegen.
Abwicklung ca. 20/320 mm/20, 2 Kanten

VA-Schrauben, Länge nach Erfordernis
Abstand der Schrauben: nach Erfordernis
inkl. Befestigungsmittel. liefern und
fachgerecht montieren.
Menge: 114,000 m²

**02.4 Einlaufblech zum Anschweißen**
Liefern und Montieren eines Einlaufbleches
aus Titanzinkblech, Dicke 1,0 mm
zum Anschweißen einer Bitumenschweißbahn
Zuschnitt: ca./250/100/15 mm
3-fach gekantet
VA-Schrauben, Länge nach Erfordernis
Abstand der Schrauben: nach Erfordernis
inkl. Befestigungsmittel. liefern und
fachgerecht montieren

Detail siehe Anlage.
Menge: 48,000 m

**02.5 Rinne Titan-Zink**
Hängedachrinne aus Titan-Zink DN 100, massiv
einschließlich Rinnenhaltern durchlaufend mit
ausreichend Gefälle montieren.
Rinnenhalter in bauseitiger Sperrholzplatte flächenbündig einlassen und korrosionsgeschützt befestigen.
Längen weichlötend verbinden und bei Bedarf
Dehnungsausgleicher einbauen.
Verschiedene Längen.

siehe Architektendetail
Menge: 48,000 m

**02.6 Endboden**
Rinnenendboden, passend zu vorbeschriebener
Dachrinne, liefern und montieren.
Menge: 4,000 St.

**02.7 Rinnenwinkel**
Rinnenwinkel, passend zu vorbeschriebener
Dachrinne, liefern und montieren.
Menge: 2,000 St.

**02.8 Einlötstutzen**
Einlötstutzen, passend zu vorbeschriebener Rinne und
Fallrohr, liefern, in handwerklicher Technik in die Rinne einbauen und an das Fallrohr anschließen.
Als Zulage zu Rinne und Fallrohr.
Menge: 3,000 St.

**02.9 Fallrohr**
Fallrohr, passend zur Rinne,
komplett mit Fallrohrschellen liefern,
durchgehend anbringen und an
das Standrohr anschließen.
Bei Bedarf Auflagernasen
über den Schellen anlöten.

Fallrohrdurchmesser 100 mm,

incl. aller  erforderlichen Befestigungsmittel,
Menge: 27,000 m

**02.10 Standrohr**
Standrohr, passend zu vorbeschriebenem Fallrohr,
komplett liefern und an die Kanalisation anschließen.

Ausführung in Stahl verzinkt.
Menge: 3,000 St.

### Titel 03 Taglohnarbeiten

*Hinweis: Verrechnungssatz für Arbeitskräfte*
Verrechnungssatz für Arbeitskräfte

Verrechnungssatz für Stundenlohnarbeiten die ausschliesslich auf Anordnung der Bauleitung ausgeführt werden.
Angeboten wird ein MITTELLOHN der für sämtliche eingesetzten Arbeitskräfte gleichermassen Gültigkeit hat, der sämtliche Aufwendungen enthält, insbesondere den tatsächlichen Lohn mit den Zuschlägen für Gemeinkosten, Sozialkassenbeiträge, vermögenswirksame Leistungen, Auslösungen usw., sowie Lohn- bzw. Gehaltsnebenkosten; Zuschläge für Nacht-, Sonntags- und Feiertagsarbeit sind jedoch nicht eingerechnet. Der Mittellohn-Verrechnungssatz ist unter Beachtung der preisrechtlichen Vorschriften ermittelt. Er gilt unabhängig von der Anzahl der abgerechneten Stunden.

**03.1 Mittellohn**
Mittellohn: Verrechnungssatz für Regiearbeiten aller eingesetzten Arbeitskräfte.
Menge: 5,000 h
